# Hebelschule Titisee-Neustadt
Angebotsaufforderung (GAEB DA XML 3.3, DA83)
Projekt: 7012
Währung: EUR
Erstellt mit: GXML Toolbox V3.3 R20220330, ORCA AVA 27 27.00.00, 19.10.2026

## Allgemeine Baubeschreibung
Bauvorhaben:
Generalsanierung Hebelschule
Hebelstraße 15,79822 Titisee-Neustadt

Bauherr:
Stadt Titisee-Neustadt
Pfauenstraße 2-4
79822 Titisee-Neustadt

Baustelle:
Hebelschule
Hebelstraße 15
79822 Titisee-Neustadt

Objektbeschreibung:
Die LKW- und Materialerschließung der Baustelle erfolgt über die Hebelstraße direkt zur Baustelle. Personal kann ebenfalls über diese Wege zur Baustelle gelangen.

Baustelleneinrichtung und Lagerflächen
Die Baustelleneinrichtung umfasst nur die direkten Lagerflächen für Verbrauchsmaterialien, Abbruchmaterial muss arbeitstäglich abtransportiert werden.
Parken auf dem Baustellengelände ist Aufgrund der knappen Baustelleneinrichtung nicht möglich. Die Firmenfahrzeuge können nur zur Be- und Entladung an der Baustelle stehen und müssen dann entlang der umliegenden Straßen geparkt werden.

Baustrom und Bauwasser
Es werden bauseits Baustrom und Bauwasser gestellt. Die Kosten trägt der Auftraggeber.

Sanitäre Einrichtungen und Unterkünfte
Es werden bauseits gemeinschaftlich nutzbare Sanitärcontainer und Mannschaftunterkünfte aufgestellt. Die Kosten trägt der Auftraggeber.

Baukran / Hebezeuge
Für die Arbeiten steht bauseits kein Kran oder sonstiges Hebezeug zur Verfügung.

Gerüste:
Das Gebäude ist zum Zeitpunkt der Ausführung nicht mehr eingerüstet.

Müllentsorgung Baustelle:
Für die Entsorgung des anfallenden Bauschutts werden vom AG keine Müllmulden zur Verfügung gestellt. Jeder an der Baustelle tätige Betrieb ist für die Entfernung und Entsorgung der anfallenden Materialien im Rahmen der bestehenden gesetzlichen Regelungen der Abfallentsorgung verantwortlich.
Im übrigen gelten die Regelungen der VOB, DIN 18299, (insbesondere Ziffer 4.1.11) Gegenstände und Abfälle, die von den Auftragnehmern gem. VOB nicht sofort von der Baustelle entfernt werden, aber auch keinem Auftragnehmer direkt zuzuordnen sind, werden bauseits entfernt. Die entstehenden Kosten werden ohne weiteren Nachweis, nach Ermessen der Bauleitung auf die am Bau tätigen Firmen umgelegt.

Es ist ausdrücklich untersagt, Bauschutt, Abfälle oder sonstige Gegenstände über das Gerüst nach unten zu werfen.

Umweltschutz und Verschmutzung des öffentlichen Verkehrsraumes:
Die Baustelle ist vom AN so einzurichten und zu betreiben, dass die Pflichten, die sich aus §22 des Bundes-Immisionsschutzgesetzes ergeben, insbesondere schädliche Umwelteinwirkungen wie z.B. Staub und Lärm auf ein technisch mögliches Mindestmaß zu vermindern oder zu vermeiden, erfüllt werden. Es gilt die "Allgemeine Verwaltungsvorschrift zum Schutz gegen Baulärm". Immisionsrichtwerte:
Tagsüber (7.00 - 20.00 Uhr) 55 dB(A)
Nachts  (20.00 - 7.00 Uhr) 40 dB(A)
Auftretende Verschmutzungen im öffentlichen Verkehrsraum sind sofort zu beseitigen, der AN haftet für Forderungen Dritter. Im Falle einer Überschreitung der o.g. Grenzwerte trägt der AN die Kosten einer behördlich angeordneten Messung. Die vom AN eingesetzten  Geräte und Maschinen müssen der32. BlmSchV entsprechen. Es sind nur langsam laufende, staubarm arbeitende Bearbeitungsgeräte zu verwenden.

Allgemeine Hinweise zu Ausführung und Kalkulation
Für die Lagerung von Werkzeug und Material ist aus Platzgründen innerhalb der Baustelleneinrichtung so zu erfolgen, dass keine Unfallgefahr für Dritte besteht. Der AN hat sich vor Angebotsabgabe ausreichend über Art und Umfang der erforderlichen Leistungen zu informieren, es wird empfohlen vor Angebotsabgabe eine Ortsbesichtigung durchzuführen. Alle im LV angegebenen Maße sind als reine Kalkulationshilfe zu verstehen und dürfen nicht zur Fertigung verwendet werden.

## Sicherheits- und Gesundheitskoordination
Koordination gemäß Baustellenverordnung
Allgemeine Hinweise zum Arbeits- und Gesundheitsschutz

Allgemeines
Auf Grundlage der Baustellenverordnung vom 10. Juni 1998 wird vom Bauherrn ein Sicherheits- und Gesundheitsschutz-Koordinator (SiGeKo) eingesetzt.
Baustelleninfrastruktur
Durch den AG werden sanitäre Einrichtungen, Baustrom, Bauwasser und die Beleuchtung der Verkehrswege aufgebaut, vorgehalten und unterhalten. Die Beleuchtung der Arbeitsplätze sind in die Positionen ein zu kalkulieren.
Besonderheiten der Baustelle
Bei dem Bauvorhaben handelt es sich um die Sanierung, Dabei werden außen (Fassade, Dach) und innen (Wand-, Deckenflächen) ausgeführt. Das Gebäude ist während der Sanierung geschlossen.
Sicherheitstechnische Begehungen
Eine sicherheitstechnische Begehung ist keine Abnahme der sicherheitstechnischen Einrichtungen und Arbeitsschutzmaßnahmen. Sie entbindet den Unternehmer nicht von seiner Verantwortung und seine Bauleiter nicht von der Pflicht, die Arbeitsschutz- und Unfallverhütungsvorschriften einzuhalten bzw. die Einhaltung dieser sicherzustellen.
Sicherheitseinrichtungen
Für das betriebssichere Herstellen und die Freigabe von gemeinsam genutzten Sicherheitseinrichtungen ist das beauftragte Unternehmen verantwortlich.
Gemeinsam genutzte Sicherheitseinrichtungen dürfen nur mit Zustimmung des SiGeKo und der Bauleitung verändert oder entfernt werden. Kein Unternehmen ist befugt anderen Unternehmen Anweisungen zu erteilen zum Zweck der Veränderung oder Entfernung von gemeinsam genutzten Sicherheitseinrichtungen.
Ein Unternehmer, der unbefugt Veränderungen oder Entfernungen veranlaßt hat, trägt die Verantwortung für die betriebssichere Wiederherstellung.
Brandschutz
Werden Arbeiten mit Brandgefahr (Schweiß-, Schneid-, Trennschleifarbeiten) ausgeführt, sind die Arbeiten vorher anzumelden und Feuerlöscheinrichtungen bereitzuhalten. Das Stellen von Brandwachen und Kontrollen nach Arbeitsende sind Aufgabe des Unternehmers.
Befugnisse des SiGeKo
Der SiGeKo koordiniert den Bauablauf auf Grundlage der Baustellenverordnung und schreitet bei erkennbaren Gefahrenzuständen ein.
Grundpflichten des Unternehmers
Die Pflicht des Unternehmers zur Verhütung von Arbeitsunfällen (§2 BGV A1) und die Pflicht zur Koordinierung von Arbeiten (§6 BGV A1) wird durch die Tätigkeit des Koordinators nicht berührt.
Folgende Punkte hat der Unternehmer beim Treffen von Maßnahmen zum Arbeitsschutz (Schutz von Beschäftigten) besonders zu beachten:
1. Zusammenarbeit zwischen den ausführenden Firmen bezogen auf sicherheitstechnische Einrichtungen,
2. Wechselwirkung zwischen den Arbeiten auf der Baustelle und anderen betrieblichen Tätigkeiten auf dem Baugelände oder in der Nähe,
3. Instandhalten der Arbeitsmittel,
4. Einsatz der erforderlichen persönlichen Schutzausrüstung (PSA),
5. Vorkehrungen zur Lagerung und Entsorgung der Arbeitsstoffe und Abfälle, insbesondere der Gefahrstoffe,
6. Anpassung der Ausführungszeiten für die Arbeiten unter Berücksichtigung der Gegebenheiten an der Baustelle.
Arbeitsmittel
Arbeitsmittel haben den geltenden Normen sowie dem Stand der Technik zu entsprechen. Sie dürfen nur bestimmungsgemäß eingesetzt und nur von unterwiesenen Personen aufgebaut und bedient werden.
Mitteilungspflichten
Der Unternehmer hat dem SiGeKo auf dessen Aufforderung den verantwortlichen Bauleiter, den/die Ersthelfer und die Sicherheitsfachkraft zu benennen.
Der Unternehmer hat dem SiGeKo unaufgefordert alle Unfälle mit Personenschaden (mit/ohne Arbeitsausfall) oder schwerem Sachschaden zu melden.
Der Unternehmer ist verpflichtet auf Grund rechtlicher Grundlagen geforderte Anzeigen, Meldungen und Genehmigungen bei den zuständigen Stellen einzureichen bzw. zu beantragen und unaufgefordert den SiGeKo zu informieren.
Notwendige Prüfprotokolle von Arbeitsmitteln, Nachweise über Sachkunde und Eignung des Personals haben die Unternehmen auf Verlangen dem SiGeKo vorzulegen.
Unterweisung
Der Unternehmer hat vor Beginn seiner Tätigkeit diese Allgemeinen Hinweise sowie die für das Bauvorhaben erlassenen Regeln (Baustellenordnung, Sicherheitsregeln) nachweislich jedem seiner Mitarbeiter, die auf der Baustelle tätig werden, zur Kenntnis zu geben. Dies gilt für den Einsatz von Nachunternehmern sinngemäß.

## Hinweis Baustellenzufahrt
Hinweis zur Baustellenzufahrt
Die Baustellenzufahrt bzw Anlieferung erfolgt über die Hebelstraße nähe Bushaltestelle.

Die Anlieferungszeit auf die Baustelle ist vormittags nur zwischen 8:45 Uhr und 12:30 Uhr und nachmittags ab 14:00 Uhr möglich.

Außerhalb dieser Zeiten ist Schulbusverkehr im Bereich der Baustellenzufahrt und somit keine Anlieferung möglich.

Beim Ein- und Ausfahren eines Fahrzeugs auf die Baustelle zum Be- oder Entladen ist der Bereich durch Sicherungspersonal abzusichern.

Eine Einweisung durch die Bauleitung an die verantwortliche Person erfolgt beim Startgespräch.

Die der Ausschreibung beiliegende verkehrsrechtliche Anordnung ist in vollem Umfang zu beachten und in die Preise miteinzukalkulieren.

## Liste der beigefügten Unterlagen
Dem Leistungsverzeichnis sind folgende Unterlagen als Kalkulationsgrundlage beigefügt:

jeweils im PDF Format:

- Übersichtsplan BE Plan
- Grundrisspläne mit Markierung der Leistung
- Verkehrsrechtliche Anordnung

## 0035 Estricharbeiten
EP-Anteile: Material; Lohn; Sonstiges

### Titel 01 Baustelleneinrichtung

**01.10 Baustelle einrichten räumen**
Baustelle für sämtliche, in der Leistungsbeschreibung aufgeführten Leistungen einrichten, über die Dauer der Ausführungszeit vorhalten und wieder räumen.
Menge: 1,000 St

### Titel 02 Höhenausgleich OG1+OG2

*Hinweis: Hinweis zur Gesamtleistung*
In den nachfolgenden Positionen dieses Titels ist das Ausbessern und Erhöhen von vorhandenem Zementestrich als Untergrundvorbereitung für spätere Bodenbelagsarbeiten enthalten.

Die Arbeiten finden im 1. und 2. Obergeschoss statt. In Teilstellen ist der vorhandene Estrich für Installationen geöffnet worden. Diese Stellen sollen ergänzt werden und im zweiten Schritt der Bestandsestrich vollflächig um ca. 2 cm mittels Ausgleichsmasse erhöht werden.

Für die Abrechnung sind allein die tatsächlich, bearbeiteten Flächen unter Berücksichtigung aller
Nischen und Aussparungen maßgebend.

Im Treppenhaus und den Fluren der Schule befindet sich verlegter Betonwerksteinbelag, der für den Estricheinbau akkurat zu schützen ist. Er ist bauseits mit selbstklebendem begehbarem Schutzmaterial abgedeckt. Zusätzlich (!) ist der Belag vom AN für die Ausführungszeit mit geeignetem Schutzmaterial abzudecken, um Beschädigungen und Verschmutzungen zu verhindern. Dieser temporäre Schutz ist in die Einheitspreise einzukalkulieren.

**02.10 Bodenbelag Zementestrich abbrechen in Kleinflächen**
Abbruch des Bodenbelages aus Zementestrich, unbewehrt, als Estrich auf Dämmschicht, Abbruch Dämmung wird gesondert vergütet, ohne Beläge und Beschichtungen, im Rahmen einer Teilabbruchmaßnahme, nicht schadstoffbelastet,
Abfall ist nicht gefährlich, Werte gemäß Ersatzbaustoffverordnung 2023 sind eingehalten, Charakterisierung gemischter Bauschutt Klasse RC-1 nach EBV 2023, Anlage 1, Tabelle 1,
Abbruchdicke '6' cm, Wichte des Abbruchstoffes DIN EN
1991-1-1 20 kN/m3, Ausführung innerhalb des Bauwerks, Ausführung in allen Geschossen,
Geräteeinsatz ist möglich, max. Gesamtgewicht bis 5 t, Ausführung erschütterungsarm DIN 4150, staubarm TRGS 559, ohne Funkenfreisetzung, ohne Untergrundbeschädigung, ohne Wasserfreisetzung,
aufgenommene Stoffe sammeln, auf LKW des AN laden, transportieren, entsorgen, zum Lager oder zur Anlage nach Wahl des AN, Abfallschlüssel nach AVV (Abfallverzeichnis-Verordnung) 170101 Beton,
Vergütung der Entsorgung übernimmt AN

Abbrechen von mechanisch beschädigtem Estrich in einzelnen Teilbereichen. in Einzelflächen bis 0,25 m2. Abbruch von Hand, das Abbruchmaterial muss händisch vom 1. und 2. OG nach draußen transportiert werden.
.
Menge: 10,000 m2

**02.20 Trittschalldämmschicht Mineralwolle MW 5kN/m2 25-2mm 40MN/m3 0,048W/(mK) DES**
Trittschalldämmschicht aus Mineralwolle MW DIN EN 13162, lotrechte Nutzlasten (Einzellasten bis 4 kN, Flächenlasten bis 5 kN/m2), als Platte, Lieferdicke 25 mm, Stufe Zusammendrückbarkeit kleiner gleich 2 mm (CP 2) DIN 4108-10, dynamische Steifigkeit kleiner gleich 40 MN/m3, Bemessungswert der Wärmeleitfähigkeit max. 0,048 W/(mK), Nennwert der Wärmeleitfähigkeit max. 0,047 W/(mK), geringe Zusammendrückbarkeit - sg, Anwendungsgebiet DIN 4108-10 DES, auf Wärmedämmschicht, als Unterlage für Estrich, Ausführung
Trittschalldämmschicht an beschädigten Bereichen ergänzen, in Einzelflächen bis ca. 0,25 m2
.
Menge: 10,000 m2

**02.30 Zementestrich Estrich auf Dämmschicht 2kN/m2 F4 D 60mm A22 bis 1m2**
Zementestrich CT, als Estrich auf Dämmschicht DIN 18560-2, unbewehrt, lotrechte Nutzlast bis 2 kN/m2, Biegezugfestigkeitsklasse F4 DIN EN 13813, Estrichnenndicke 60 mm, für Flächen in Innenräumen, Verschleißwiderstandsklasse A22 DIN EN 13813, Oberfläche von Hand glätten, in Einzelflächen bis 0,25 m2.
Menge: 10,000 m2

**02.40 Zementestrich Estrich auf Dämmschicht 2kN/m2 F4 D 60mm A22 1-5m2**
Zementestrich CT, als Estrich auf Dämmschicht DIN 18560-2, unbewehrt, lotrechte Nutzlast bis 2 kN/m2, Biegezugfestigkeitsklasse F4 DIN EN 13813, Estrichnenndicke 60 mm, für Flächen in Innenräumen, Verschleißwiderstandsklasse A22 DIN EN 13813, Oberfläche von Hand glätten, in Einzelflächen über 0,25 bis 1,0 m2.
Menge: 4,000 m2

**02.50 Reinigung Untergrund von grober Verschmutzungen**
Reinigen des Untergrundes aus Estrich, von grober Verschmutzung, von Klebstoff-/Spachtelresten, festhaftend, für Bodenbelagsarbeiten,
aufgenommene Stoffe sammeln, auf LKW des AN laden, transportieren, entsorgen, zum Lager oder zur Anlage nach Wahl des AN,
Abfall ist nicht gefährlich, nicht schadstoffbelastet,
Vergütung der Entsorgung übernimmt AN.
Ausführung in Teilflächen
Menge: 610,000 m2

**02.60 Risse verharzen**
Kraftschlüssiges Schließen von Scheinfugen/Rissen im Untergrund mit Zweikomponenten-Reaktionsharz, einschl. Einschneiden, Säubern, Einlegen von Wellenverbindern und Absanden.
Menge: 100,000 m

**02.70 Schleifen und Haftgrundierung auftragen**
Vorhandenen Zementestrich gemäß Herstellervorschrift schleifen und Haftgrundierung auftragen, passend zum System der Bodenausgleichs-Nievelliermasse,

Hersteller und Typ
Saint Gobain Weber
weber.floor 4716 od. glw.
oder gleichwertig,
Hersteller und Typ

'....................................................'
vom Bieter einzutragen.
Menge: 610,000 m2

**02.80 Randdämmstreifen PE-Schaum D 8mm H 40mm**
Randdämmstreifen aus PE-Schaum, Dicke 8 mm, Höhe 40 mm, mit Fuß, für Ausgleichsestrich, Zementestrich.
Menge: 370,000 m

**02.90 Untergrund ausgleichen Nivelliermasse D 20 mm**
*** EP-Aufgliederung gefordert
Ausgleichen auf Untergrund aus Beton, bei Änderung der Konstruktionshöhe, mit Nivelliermasse,
mittlere Dicke '20' mm.

Boden-Nivellierausgleich im Verbund auf vorhandenem Zementestrich im 1. und 2. OG
Bei dieser Schichtdicke ist sofort nach Erreichen der Belegreife der Oberbelag aufzubringen. Da dies nicht sichergestellt werden kann, ist das Produkt mit geeigneten Maßnahmen vor Übertrocknung zu schützen (sep. Pos.)

Hersteller und Typ
Saint Gobain Weber
weber.floor 4150 od. glw.
oder gleichwertig,
Hersteller und Typ

'....................................................'
vom Bieter einzutragen.
Menge: 610,000 m2

**02.100 Aussparung schließen**
Aussparung im Estrich für auf dem Fußboden verlegte Elektroleitungen in Panzerrohren fachgerecht schließen.
In der Aussparung ist bauseits ein fußbodengleicher Geräteeinsatz eingebaut. Die zu schließenden Flächen sind Einzeflächen von bis zu 1 m2. zu Verwenden ist ein kalthärtender, zweikomponentiger Epoxidharzmörtel, der mit Quarzsand abgesandet wird.
Menge: 20,000 Stk

**02.110 Schutzabdeckung nach erzielter Belegereife**
Vollflächige Schutzabdeckung auf der fertig gestellten Ausgleichspachtelung nach Erzielen der Belegereife bis zum zeitversetzten Belegen der Fläche durch das Gewerk Bodenbelag. Gemäß Herstellervorgabe.
Ausführung mit reißfestem Milchtütenpapier. Zu kalkulieren ist nur die Herstellung der Schutzabdeckung einschließlich Material. Das spätere Aufdecken der Flächen und Entsorgen der Abdeckung erfolgt durch den Bodenleger.
Menge: 610,000 m2

### Titel 03 Höhenausgleich EG

*Hinweis: Hinweis Vorabmaßnahme Höhenausgleich Rohdecke*
In diesem Titel ist der Höhenausgleich der Rohdecke vor den bauseitigen Trockenbau und Installationsarbeiten als Vorbmaßnahme enthalten. Zwischen den Arbeiten aus Titel 02 und Titel 03 kommt es zu einer zeitlichen Verzögerung von meheren Wochen. Dies ist in die Einheitspreise einzukalkulieren und wird nicht gesondert vergütet.
Siehe auch Baubeschreibung Estricharbeiten.

**03.10 Schutzabdeckung Bestandstüren Folie**
Schutzabdeckung von zwei Bestandstüren, Metalltrenntür mit Glasausschnitt einseitig, innen. Abdeckung aus Folie, Stöße und Ränder verkleben, herstellen und nach Abschluss der Estricharbeiten beseitigen,
einschl. Unterhaltung der Abdeckung (Säubern, Reparatur, Erneuerung des Verklebens).
Menge: 6,000 m2

**03.20 Untergrund reinigen und anschleifen**
Vorbereiten der Rohdecke (Stahlbetonrippendecke) zur Aufnahme einer zementgebundenen Ausgleichsschicht im Verbund. Lose, mürbe, haftungsmindernde und nicht tragfähige Bestandteile sowie Mörtelreste, Verunreinigungen und sonstige haftungsstörende Rückstände vollständig entfernen.

Untergrund entsprechend den Anforderungen des vorgesehenen Ausgleichssystems mechanisch schleifen oder vergleichbar vorbereiten und anschließend mit geeignetem Industriestaubsauger gründlich absaugen. Der Untergrund muss tragfähig, sauber, trocken beziehungsweise entsprechend den Herstellervorgaben ausreichend trocken und frei von haftungsmindernden Bestandteilen sein.

Einschließlich Aufnahme, Abtransport und Entsorgung dabei anfallenden Materialien
Menge: 280,000 m2

**03.30 Leichtausgleichsschicht zementgebunden D=300mm**
STLB-Bau 2026-04 039
Ausgleichsschicht als Schüttung, bei Änderung der Konstruktionshöhe, aus geblähtem Mineralstoff, zementgebunden, unter Wärmedämmung, einbauen und verdichten,
mittlere Dicke '260' mm, Ausführung gemäß Einzelbeschreibung,
Einzelbeschreibungs-Nr 'Einbauort: Putzräume alle Geschosse'
.
Menge: 90,000 m2

**03.40 Abtragen örtlicher Hochpunkte der Rohdecke**
*** Bedarfsposition mit GB
Örtliche Hochpunkte, Grate und sonstige punkt- oder linienförmige Erhebungen der Stahlbetonrohdecke durch Schleifen oder Fräsen abtragen, um die erforderliche Dicke der nachfolgenden Ausgleichsschicht auf das technisch notwendige Mindestmaß zu reduzieren.
Abtragstiefe bis 5 mm
Übergänge zur verbleibenden Rohdecke eben und ohne scharfkantige Absätze herstellen.
Einschließlich Aufnahme, Abtransport und Entsorgung dabei anfallenden Materialien

Ausführung nur nach Abstimmung mit der Bauleitung und unter Beachtung der vorhandenen Bauteildicke und Bewehrungslage.
Ausführung in Teilflächen < 2,5 m2
Menge: 25,000 m2

**03.50 Epoxidharz Grundierung**
Vollflächiges Aufbringen einer zweikomponentigen, lösemittelfreien Epoxidharzgrundierung zur Verfestigung oberflächlich mürber Betonoberfläche und zur Herstellung des Haftverbundes für die nachfolgende zementgebundene Ausgleichsschicht.
Die frische Grundierung vollflächig mit trockenem Quarzsand geeigneter Körnung abstreuen. Nach Erhärtung überschüssigen Quarzsand vollständig abkehren und absaugen.
Lose und nicht tragfähige Bestandteile sind vorab vollständig zu entfernen. Das eingesetzte System muss für den vorhandenen Betonuntergrund und die nachfolgende Ausgleichsmasse geeignet und vom Hersteller freigegeben sein.

Fabrikat: Saint-Gobain Weber
Produkt: weber.floor 4710,
oder gleichwertig.
Menge: 200,000 m2

**03.60 Fehlstellen vorfüllen standfester Höhenausgleich**
*** Bedarfsposition mit GB
Örtliche Vertiefungen, Ausbrüche und Fehlstellen der Rohdecke vor Herstellung der fließfähigen Ausgleichsschicht mit einem systemverträglichen, schnell erhärtenden, standfesten zementgebundenen Ausgleichs- beziehungsweise Reparaturmörtel im Verbund vorfüllen.
Oberfläche rau und für den nachfolgenden Verbund mit der fließfähigen Ausgleichsmasse geeignet herstellen.
Einschließlich aller erforderlichen Nebenleistungen.
Ausführung nach Abstimmung mit der Bauleitung.
Schichtdicke: über 10 bis 30 mm.
Ausführung in Teilflächen unter 1 m2.
Menge: 10,000 m2

**03.70 Armierungsgewebe**
*** Bedarfsposition mit GB
Vollflächiges verlegen eines alkalibeständiges Armierungsgewebes zur Verstärkung der nachfolgenden zementgebundenen, fließfähigen Höhenausgleichsschicht.
Gewebe auf der vollständig erhärteten und vorbereiteten Epoxidharz-Quarzsand-Grundierung eben, faltenfrei und gegen Verschieben gesichert auslegen. Gewebebahnen an Stößen mindestens 5 cm überlappen. Zuschnitte und Anschlüsse an aufgehenden Bauteilen, Öffnungen und Durchdringungen fachgerecht herstellen.
Die nachfolgende Ausgleichsmasse ist so einzubringen, dass das Gewebe vollständig und hohlraumfrei eingebettet wird.

Fabrikat: Saint-Gobain weber
Produkt: weber.floor 4945 Systemgewebe,
oder gleichwertig.
Menge: 280,000 m2

**03.80 Zementgebundene fließfähige Ausgleichsmasse**
Herstellen einer vollflächigen, selbstverlaufenden, zementgebundenen, faserverstärkten und spannungsarmen Höhenausgleichsschicht im dauerhaften Verbund mit der vorhandenen vorgrundierten Stahlbetonrohdecke.

Die Ausgleichsschicht muss als tragfähiger Untergrund unter einer nachfolgenden schwimmenden Fußbodenkonstruktion aus Trittschalldämmung, Schlüter-BEKOTEC EN 23 F und Heizestrich geeignet sein.

Die Ausgleichsschicht ist am höchsten Punkt der Rohdecke auf das nach den Herstellervorgaben technisch zulässige Mindestmaß zu begrenzen. Eine unnötige Erhöhung des gesamten Fußbodenaufbaus ist zu vermeiden.

Einzubauende Schichtdicke von 2 mm bis ca. 30 mm.

Das Material muss als tragfähiger Untergrund unter schwimmenden Fußbodenkonstruktionen geeignet sein. Die Ausgleichsmasse muss mindestens der Festigkeitsklasse CT-C30-F7 nach DIN EN 13813 entsprechen.

Einschließlich Anmischen beziehungsweise maschineller Förderung innerhalb des 3.OG, Verteilen, Entlüften, Nachbehandlung und aller systembedingten Nebenarbeiten, Maschinen und Geräte.

Fabrikat: Saint-Gobain Weber
Produkt: weber.floor 4320 Bodenausgleichsmasse,
oder gleichwertig.

angebotenes Fabrikat / Produkt:

'....................................................'
Menge: 280,000 m2

**03.90 Zulage Randabschalung an Öffnungen und Durchdringungen**
Zulage zur vorstehenden Position Höhenausgleich,
für das Herstellen und nach Erhärtung der Ausgleichsschicht Entfernen einer dichten Randabschalung an Bodenöffnungen, Schächten, größeren Durchdringungen und freien Rändern zur Herstellung der zementgebundenen, fließfähigen Höhenausgleichsschicht.

Abschalung standsicher befestigen und gegen das Auslaufen der Ausgleichsmasse abdichten. Höhe entsprechend der örtlich erforderlichen Schichtdicke. Einschließlich aller Befestigungs-, Dichtungs- und Nebenarbeiten sowie fachgerechter Entfernung und Entsorgung der Abschalungsmaterialien.

Kleine Rohrdurchführungen, Fugen und einzelne Fehlstellen sind Bestandteil der Hauptposition und werden nicht gesondert vergütet.
Menge: 10,000 m

**03.100 Nachträglicher Reinigungsschliff**
Reinigungsschliff der zuvor hergestellten zementgebundenen Höhenausgleichsschicht nach Abschluss der bauseitigen Trockenbauarbeiten und vor bauseitigem Einbau des Fußbodenheizungssystems.

Oberfläche vollflächig leicht anschleifen, um oberflächliche Verschmutzungen, Staub, geringe Mörtel- und Spachtelreste sowie sonstige haftungs- oder auflagebehindernde Rückstände zu entfernen. Anschließend die Fläche mit einem geeigneten Industriestaubsauger vollständig absaugen und sauber zur Aufnahme der nachfolgenden Trittschalldämmung beziehungsweise Estrichnoppenplatten übergeben.

Zwischen den vorstehenden Positionen sowie zu den Estricharbeiten aus Titel 03 kommt es zu einer zeitlichen Verzögerung von jeweils meheren Wochen. Diese Verzögerung ist in den Einheitspreis einzukalkulieren und wird nicht gesondert vergütet. (gesonderte Anfahrt)
Menge: 250,000 m2

### Titel 04 Heizestrich EG

*Hinweis: Hinweis Estricharbeiten*
In diesem Titel sind die Estricharbeiten nach den bauseitigen Fußbodenheizungs-Arbeiten enthalten. Zwischen den Arbeiten aus Titel 02 und Titel 03 kommt es zu einer zeitlichen Verzögerung von meheren Wochen. Dies ist in die Einheitspreise einzukalkulieren und wird nicht gesondert vergütet.
Siehe auch Baubeschreibung Estricharbeiten.

**04.10 Schutzabdeckung Fassaden**
Schutzabdeckung von Fassadenelementen (Pfosten-Riegel-Fassaden) innen. Abdeckung aus Folie, Stöße und Ränder verkleben, herstellen und nach Abschluss der Estricharbeiten beseitigen,
einschl. Unterhaltung der Abdeckung (Säubern, Reparatur, Erneuerung des Verklebens).ca. 40m Fassadenlänge, 1,50 m hoch schützen.
Menge: 60,000 m2

**04.20 Untergrund reinigen und prüfen**
Reinigen der bauseits verlegten Estrichnoppenplatten einschließlich Heizrohre. Entfernen loser Verschmutzungen und Staub. Prüfung auf Beschädigungen und offensichtliche Mängel vor Estricheinbau. Bedenken sind vor Ausführung schriftlich anzuzeigen.
Menge: 280,000 m2

**04.30 Zementestrich CT C25 F5 SW1 36 mm**
Zementestrich CT nach DIN EN 13813 und DIN 18560, als schwimmender Heizestrich, auf bauseits verlegter Estrichnoppenplatte Schlüter-BEKOTEC 23 F, Estrich unbewehrt, lotrechte Nutzlasten (Einzellasten bis 4 kN, Flächenlasten bis 5 kN/m2), Druckfestigkeitsklasse C25 DIN EN 13813, Biegezugfestigkeitsklasse F5 DIN EN 13813, Schwindklasse SW1, Estrichnenndicke 36 mm bezogen auf die Unterkante der Noppenplatte, Überdeckung der Noppenplatte ca. 13 mm, Die Mindestüberdeckung der Noppen gemäß den Herstellervorgaben muss überall gewährleistet sein,
geeignet zur Aufnahme von verklebtem Parkett, Fliesenbelag und Tepichboden, einschließlich ebenflächigem Abziehen nach DIN 18202 und maschinellem Glätten bzw. maschinellem Verreiben, Ausführung im 3. Obergeschoss.

Die Trittschalldämmung, Randdämmstreifen, Estrichnoppenplatten einschließlich Fußbodenheizungsrohre sowie die Dehnfugenprofile werden bauseits durch das Gewerk Heizungsbau hergestellt und sind nicht Bestandteil dieser Leistung.Der Estrich ist an die bauseits eingebauten Bewegungs- und Dehnfugenprofile fachgerecht anzuschließen und höhengleich sowie hohlraumfrei anzuarbeiten

Es wird das System Schlüter BEKOTEC EN 23 F mit Systemkomponenten verwendet. Die Ausführung des Estrichs hat entsprechend den gültigen Verarbeitungsrichtlinien und Systemvorgaben des Herstellers Schlüter-Systems zu erfolgen.
Menge: 280,000 m2

**04.40 Zulage Einzelfläche bis 5 m2**
Zulage zu vorstehender Position Zementestrich, für Ausführung in Räumen mit einer Einzelfläche von bis zu 5,0 m2
Menge: 15,000 m2

**04.50 Zulage Mehrdicke D 5mm Zementestrich**
*** Bedarfsposition mit GB
Zulage zu vorstehender Position Zementestrich, für Mehrdicke des Estrichs, Ausführung auf Anordnung des AG, Abrechnung je 5 mm Mehrdickeicke.
Menge: 280,000 m2

**04.60 Messstellenmarkierung für CM-Messung**
Messstellen zur späteren Ermittlung der Restfeuchte des Heizestrichs mittels CM-Feuchtemessung festlegen und dauerhaft kennzeichnen. Die Lage der Messstellen ist mit dem Gewerk Heizungsbau abzustimmen und so zu wählen, dass eine spätere Probenentnahme ohne Beschädigung der verlegten Heizrohre möglich ist. Die Messstellen sind dauerhaft und eindeutig zu kennzeichnen sowie dem Auftraggeber zu dokumentieren.

Die CM-Messung an sich ist nicht Teil dieser Leistung und wird später vom Bodenleger durchgeführt.
Menge: 10,000 Stk

### Titel 05 Stundenlohnarbeiten

#### Untertitel 05.05 Stundenlohnarbeiten

**05.05.10 Bauvorarbeiter/-in sämtliche Kosten/Zuschläge**
STLB-Bau 2020-10 091
Stundenlohnarbeiten durch Bauvorarbeiter/-in
der Verrechnungssatz für die jeweilige Arbeitskraft umfasst sämtliche Aufwendungen wie Lohn- und Gehaltskosten, Lohn- und Gehaltsnebenkosten, Zuschläge, lohngebundene und lohnabhängige Kosten, sonstige Sozialkosten, Gemeinkosten, Wagnis und Gewinn.
Menge: 20,000 h

**05.05.20 Baufacharbeiter/-in sämtliche Kosten/Zuschläge**
STLB-Bau 2020-10 091
Stundenlohnarbeiten durch Baufacharbeiter/-in
der Verrechnungssatz für die jeweilige Arbeitskraft umfasst sämtliche Aufwendungen wie Lohn- und Gehaltskosten, Lohn- und Gehaltsnebenkosten, Zuschläge, lohngebundene und lohnabhängige Kosten, sonstige Sozialkosten, Gemeinkosten, Wagnis und Gewinn.
Menge: 40,000 h

**05.05.30 Bauhelfer/-in sämtliche Kosten/Zuschläge**
STLB-Bau 2020-10 091
Stundenlohnarbeiten durch Bauhelfer/-in
der Verrechnungssatz für die jeweilige Arbeitskraft umfasst sämtliche Aufwendungen wie Lohn- und Gehaltskosten, Lohn- und Gehaltsnebenkosten, Zuschläge, lohngebundene und lohnabhängige Kosten, sonstige Sozialkosten, Gemeinkosten, Wagnis und Gewinn.
Menge: 40,000 h
